# 715a Turnhalle WOR
Angebotsaufforderung (GAEB DA XML 3.3, DA83)
Währung: EUR
Erstellt mit: CaliforniaX by G&W Software AG, CaliforniaX V25.1.03, 09.08.2026

## Deckblatt
Angebot / Leistungsverzeichnis
Fliesenarbeiten BA3.1 / P2/P4-22

| Bauvorhaben: | Isar-Loisach-Realschule-Wolfratshausen / BA 3 - Sanierung und Erweiterung Hauptgebäude A / Franz-Kölbl-Weg 2, 82515 Wolfratshausen |
| --- | --- |
| Bauherr: | Landkreis Bad Tölz-Wolfratshausen / Prof.-Max-Lange-Platz 1 \| 83646 Bad Tölz |
| Angebotsabgabe: / / Angebotseröffnung: | Elektronisch über Vergabeplattform / / 17.09.2026, 10:00 Uhr, |
| Beginn der Leistung: | 14. KW 2027 |
| Ende der Leistung: | 17. KW 2027 |

| Angebotssumme: | Summe Netto: | € |
| --- | --- | --- |
|  | 19% MwSt. | € |
|  | Summe Brutto: | € |

| geprüfte Angebotssumme: | Summe Netto: | € |
| --- | --- | --- |
|  | 19% MwSt. | € |
|  | Summe Brutto: | € |

## Fliesenarbeiten BA3.1
Datum: 09.08.2026

*Hinweis: Baubeschreibung*
1  Allgemeines
Das Landratsamt Bad Tölz-Wolfratshausen saniert seit ein paar Jahren die Isar-Loisach-Realschule-Wolfratshausen, Franz-Klöbl-Weg 2 in 82515 Wolfratshausen. Die Maßnahme 1 Sanierung und Aufstockung Fachklassentrakt, sowie die Maßnahme 2 mit der Errichtung einer Ganztagsschule sind bereits abgeschlossen. Nun erfolgt die Maßnahme 3 Sanierung, Umbau und Erweiterung des Hauptgebäudes in 2 Bauabschnitten. Im Bauabschnitt 3.1 wird eine Mehrzweckhalle mit Sanitäranlagen und 6 zusätzlichen Klassenzimmern errichtet (Förderpaket P2 und P4), sowie in einem Bestandsanbau des Bau A ein Lehrerzimmer mit Besprechungs- und Seminarräumen geschaffen.
In einem 2. Bauabschnitt (ebenfalls Förderpaket P2), der nicht Gegenstand dieser Ausschreibung ist, werden die restlichen Gebäude des Bau A optimiert und die Gebäudehüllen saniert (mit Ausnahme des Anbaus aus dem Jahr 2009.

2 Baustellensituation/Örtliche Verhältnisse
Das Gebäude ist über den Franz-Kölbl-Weg erreichbar. Die Baustelleneinrichtung befindet sich in einem Teilbereich der Schul-Parkplätze vor den Gebäuden, sowie rund um den Erweiterungbau. Außerhalb dieses festgelegten Umgriffs der Baustelleneinrichtung können keine Flächen zur Verfügung gestellt werden. Das Gebäude ist nur eingeschränkt auf der Ostseite mit einem LKW direkt anfahrbar. Die Materialien und das Werkzeug sind daher auf die übrigen Gebäudeseiten bzw. innerhalb des Gebäudes entsprechend zu vertragen.

Wir weisen explizit darauf hin, dass es sich um ein auch während der Bauphase komplett genutztes Objekt handelt (mit Ausnahme der direkt vom Umbau betroffenen Bereiche), soweit die Arbeiten außerhalb der Schulferien stattfinden. Größere Beeinträchtigungen während der Unterrichtszeiten der Schule sind zu vermeiden. Während der gesamten Bauphase ist durchgehend Rücksicht auf die Lehrer und Schüler der Schule, sowie ihrer Besucher zu nehmen. Hier ist eine Feinabstimmung der Arbeitsvorgänge zwischen den Auftragnehmern und der örtlichen Bauleitung unumgänglich und bereits in der Arbeitsvorbereitung der Firmen entsprechend zu berücksichtigen. Arbeiten samstags sind nach Abstimmung mit der Bauleitung möglich.

Weitere Hinweise
- Die Anschlüsse für Strom und Wasser werden bauseits bereitgestellt.
- Eine bauseitige Transporthilfe steht nicht zur Verfügung. Der AN hat den Transport seiner Leistungen eigenständig zu organisieren.

*Hinweis: Zusätzliche Technische Vertragsbedingungen (ZTV) - Allgemeiner Teil*
1. Allgemein
1.1. Bei Widersprüchen zu den ZTV gelten vorrangig die Angaben im Leistungsverzeichnis. Bei Widersprüchen zwischen dem Leistungsverzeichnis und der bei Auftragsdurchführung maßgeblichen Zeichnung ist nach den Zeichnungen bzw. Plänen zu arbeiten; daraus entstehende Rechte des Auftragnehmers werden damit nicht eingeschränkt.

1.2 Die in der VOB/C, ATV DIN 18299 sowie den jeweiligen Gewerken zugeordneten folgenden ATV DIN 18300 bis ATV DIN 18459, aufgeführten Bestimmungen und DIN bzw. DIN EN Normen gelten ohne besondere Erwähnung als Ausführungsgrundlage, Leistungs- und Gütebestimmung. Es besteht Gültigkeit, auch wenn die ZTV im Positionstext nicht mehr eigens beschrieben werden.

1.3 Zur Vereinfachung und Verkürzung der Texte wird in den nachfolgenden Positionen überwiegend auf die Begriffe wie liefern und abladen, lagern, zwischenlagern, vertragen, transportieren, sichern, fördern, heben auf der Baustelle, einbauen/montieren der Materialien, herstellen der Leistung, etc. verzichtet. Der Einheitspreis beinhaltet dennoch jeweils die fertige und funktionsfähige Leistung einschließlich Materiallieferung und Einbau, soweit keine abweichende Angaben in der jeweiligen Position beinhaltet sind.

1.4 Die in den folgenden Positionen aufgeführten Massen gelten nicht als Bestellungsgrundlage. Der Materialbedarf ist gemäß den örtlichen Bedürfnissen zu ermitteln und rechtzeitig zu beschaffen.

1.5 Die Besichtigung von Baustellen durch Dritte bedarf der vorherigen Zustimmung des Auftraggebers.

1.6 Rettungswege und Anlieferungswege sind ohne Ausnahme freizuhalten. Bei Zuwiderhandlung ist der Auftraggeber berechtigt, die sofortige und unangekündigte Entfernung der Hindernisse zu Lasten des Verursachers einzuleiten.

2. Arbeitssicherheit / SiGeKo
2.1 Unfallverhütung/Sicherheit
Besonders wird auf die Einhaltung der DGUV-Vorschriften zum Unfallschutz und zur Sicherheit hingewiesen, insbesondere für Absturzgefährdungen (Treppenloch, Schächte, bodengleiche Fenster, freie Deckenkanten) und bei Schneide-, Transport- und Anschlagarbeiten.

Darüber hinaus ist eine Gefährdung des noch genutzten Schulgeländes vollständig auszuschließen. Die jeweiligen Arbeitsbereiche und die Baustelleneinrichtungsfläche ist gegenüber dem Schulbetrieb entsprechend abzusichern. Dies bedeutet insbesondere ein Überschwenkverbot der durch Schüler und Lehrer genutzten Außenbereiche. Materialtransporte bzw. Arbeiten im durch Schüler und Lehrer genutzten Schulbereich sind ausschließlich nur in vorheriger Abstimmung bzw. Genehmigung mit der Bauleitung gestattet.

2.2 SiGeKo
Gemäß der "Verordnung für Sicherheit und Gesundheitsschutz auf Baustellen (BaustellV) hat der AG einen Koordinator bestellt (§ 4 BaustellV). Der Koordinator wird seine Aufgaben nach der BaustellV wahrnehmen.

Die Sicherheits- und Gesundheitsschutzpläne werden dem AN in der jeweils aktuellen Fassung übergeben. Er hat die in den Sicherheits- und Gesundheitsschutzplänen enthaltenen Elemente bei der Ausführungsplanung und bei allen auszuführenden Arbeiten einzuhalten. Der AN hat dem Koordinator den Beginn neuer Arbeiten (z.B. Gerüststellung) vorher rechtzeitig anzuzeigen und die erforderlichen Unterlagen hinsichtlich Sicherheitstechnischer Belange zu übergeben. Die Verantwortlichkeit des AN für die Erfüllung seiner Arbeitsschutzpflichten bleibt unberührt (§ 5 Abs.3 BaustellV).

Der AN hat für den Koordinator nach der BaustellV einen Ansprechpartner, Sicherheitsbeauftragter des AN für die Baustelle, zu benennen, der für die Erfüllung der erforderlichen Maßnahmen auch von eventuellen Nachunternehmern verantwortlich ist.

3. Verbleibende Gebäudeteile und Gebäudeausstattung
Soweit Arbeiten in einem Bestandsgebäude ausgeführt werden, sind im Gebäude / Bauabschnitt verbleibende haustechnische Anlagen in der Regel während der gesamten Bauarbeiten in Betrieb (Heizung, Lüftung, Sanitär, Elektroverteilung/-zentrale), da von diesen aus die nicht von der Sanierung betroffene Gebäudeteile versorgt werden. Diese Zentralen, sowie die entsprechenden Leistungstrassen sind entsprechend zu schützen und dürfen keinesfalls beschädigt werden.

4. Ausführung
Sofern keine gesonderten Positionen ausgeschrieben sind, sind die Kosten für die nicht vom Auftraggeber gestellte Baustelleneinrichtung in die Preise einzubeziehen. Die Beleuchtung der Arbeitsplätze ist Bestandteil der Baustelleneinrichtung.

Änderungen in der Leistungsausführung, abweichend von den gestellten Plänen, dürfen nur in Übereinstimmung mit der Bauleitung vorgenommen werden.

Die Lagerung feuergefährlicher Stoffe bedarf einer ausdrücklichen Zustimmung der Bauleitung.

Durch den Auftragnehmer benötigten Baustelleneinrichtungen und Lagerplätze sind mit der Bauleitung abzustimmen.
Die Baustelleneinrichtung ist getrennt beschrieben. Flurschäden bei Lagerung und Arbeiten außerhalb befestigter Geländeflächen sind so gering wie möglich zu halten und nach Abzug der Baustelleneinrichtungen in den vor Beginn der Arbeiten angetroffenen Zustand herzurichten. Straßen-, Wege- und Geländeverunreinigungen (durch Baufahrzeuge) sind umgehend zu beseitigen und sind allgemein einzukalkulieren.

5. Abrechnungshinweise
Für Aufmaß und Abrechnung gelten - falls in den Abrechnungshinweisen für die einzelnen Gewerke (Besonderer Teil) oder im Leistungsverzeichnis nicht anders geregelt - die Bestimmungen der DIN 18299 ff. (VOB/C).

Im Zuge der Leistungserbringung nachträglich nicht mehr zu ermittelnde Massen von Bauteilen sind vorher aufzumessen. Bei Aufmaßen werden nur technisch erforderliche bzw. technologisch mögliche Maße anerkannt. Mehrleistungen bzw. Folgeleistungen gehen zu Lasten des Verursachers.
Aufmaße sind, falls zum Nachweis erforderlich, ggf. durch Skizzen, Angabe des Gebäudeteils, der Raumnummer o.ä. zu belegen

Bei der Abrechnung der Leistungen sind die gleichen Positionsnummern wie im Leistungsverzeichnis zu verwenden.

6. Umlagen, Verbrauchskosten
6.1 Baustrom
Die Verbrauchskosten für Benutzung des Baustroms werden vom Auftraggeber getragen.

6.2 Bauwasser
Die Verbrauchskosten für Benutzung des Bauwassers werden vom Auftraggeber getragen.

7. Dokumentation
Nach Fertigstellung der Baumaßnahmen ist eine vollständige Dokumentation je einfach in Papierform und digitaler Form (im Format PDF) an den Bauherrn zu übergeben. Die Dokumentation ist eine Abnahmevoraussetzung und mit hinreichendem Vorlauf zur Schlussrechnung zu übergeben. Der erforderliche Aufwand ist in die einzelnen Einheitspreise einzukalkulieren und wird nicht gesondert vergütet, soweit keine separate Position im Leistungsverzeichnis vorhanden ist.

Bestandteil der Dokumentation sind immer die Ausstellung einer Fachunternehmererklärung, einer Fachbauleitererklärung, einer Errichtererklärung, sowie für sämtliche Produkte der Nachweis gemäß Bayerische Technische Baubestimmungen (BayTB) über den fachgerechten Einbau. Dies beinhaltet insbesondere Kopien der Verwendbarkeitsnachweise wie bauaufsichtliche Zulassungen und bauaufsichtlichen Prüfzeugnisse, der Leistungserklärungen bei CE-Kennzeichnung, der Produkt- und Sicherheitsdatenblätter, sowie der jeweiligen Übereinstimmungserklärungen des Fachunternehmers über die fachgerechte und zulassungskonforme Herstellung / Einbau. Darüber hinaus sind sämtliche Montage-, Revisions- und Wartungsunterlagen, sowie Pflege- und Reinigungshinweise beizufügen.

8. Bauzeiten / Einschränkungen der Bautätigkeit
Während des gesamten Sanierungszeitraums ist durchgängig Rücksicht auf Mitarbeiter und Besucher des Gebäudes, sowie bei Schulen auf die Schüler und Lehrer der Schuleinrichtung zu nehmen. Dies betrifft insbesondere eine umfassende Rücksichtnahme im Hinblick auf Lärmimmissionen.

Grundsätzlich gilt die 6-Tage Woche. Samstag ist Arbeitstag, Arbeiten gemäß den rechtlichen Bestimmungen für Gewerbebetriebe sind möglich.

Ganztägig an Sonn- und gesetzlichen Feiertagen im Bundesland Bayern
- sowie werktags in der Zeit von 20:00 Uhr bis 7:00 Uhr -
sind Bauarbeiten nicht erlaubt.

Ausnahmen hierzu hat der AN eigenständig und auf eigene Kosten bei den zuständigen Genehmigungsbehörden abzufragen und zu beantragen. Dies ist auch dem Auftraggeber rechtzeitig anzuzeigen.

9. Lärmemissionen
Aufgrund des laufenden Schulbetriebes sind grundsätzlich nur Maschinen/ Geräte mit geringer Lärmentwicklung einzusetzen. Lärmende Arbeiten sind rechtzeitig vor Beginn der Arbeiten anzumelden. Für den Schutz gegen Baulärm gelten insbesondere die Anforderungen des BIMSCHG, die Allgemeinen Verwaltungsvorschrift gegen Baulärm - Geräuschimmission - und der zusätzlichen landesrechtlichen Vorschriften, sowie die DIN 4109.
Immissionsrichtwert von 7 bis 20 Uhr: 55 db (A)
Immissionsrichtwert von 20 bis 7 Uhr: 40 db (A)

Bei Schulen ist darüber hinaus auf erforderliche baulärmfreie Zeiten im Rahmen der Abschlussprüfungen am Schuljahresende, sowie sonstige zeitliche Einschränkungen der Lärmemissionen aus Baustellentätigkeit zu achten. Entsprechende Einschränkungen werden an gesonderter Stelle im LV bekannt gegeben.

10. Brandschutz
Der Brandschutz ist bei der gesamten Baumaßnahme, insbesondere bei der Abtrennung ggf. noch genutzter Gebäudeteile, durchgängig zu gewährleisten.

11. Bauwesenversicherung
Soweit der AG eine projektbezogene Bauleistungsversicherung abschließt, hat der AN unabhängig davon vor Auftragserteilung den Nachweis über eine bestehende und angemessene Berufs- / Bauhaftpflichtversicherung vorzulegen.

12. Bauschutt, Abfall
Jeder Unternehmer hat seinen Schutt, seine Abfälle, Verschnitt usw. auf eigene Kosten gemäß VOB selbst zu beseitigen und zu entsorgen bzw. der fachgerechten und umweltfreundlichen Verwertung zuzuführen.
Jeder Unternehmer hat die Baustelle bzw. seinen Arbeitsbereich arbeitstäglich gemäß VOB von Schutt und Abfällen zu reinigen und diesen Schutt bzw. diese
Abfälle getrennt nach Wertstoffen zu entsorgen bzw. der Verwertung zuzuführen.
Werden die Arbeitsplätze von Unternehmen nicht arbeitstäglich sauber gehalten und / oder unterlassen Unternehmen trotz Aufforderung durch die Objektüberwachung die Schutt- bzw. Abfallberäumung in die dafür vorgehaltenen Container, dann werden der Schutt bzw. die Abfälle auf Kosten des jeweiligen Unternehmers bauseitig durch den AG entsorgt bzw. der Verwertung zugeführt.

13. Materialökologie
Beschichtungen:
Bei allen Beschichtungen (Grundierungen, Imprägnierungen, sonstige Anstriche, Spachtelungen, Öle / Wachse, Korrosions-, Brandschutz, etc.) sind möglichst umweltverträgliche, insbesondere lösemittelarme Produkte und Verfahren zu verwenden. Dabei sind die Einstufungen entsprechend dem jeweiligen Produkt- bzw. Giscode der Bauberufsgenossenschaft zu Grunde zu legen (siehe: www.gisbau.de) und die Vorgaben der einschlägigen Technischen Regeln für Gefahrstoffe (TRGS) zu berücksichtigen. Als Grundierungen, Lacke und Lasuren dürfen generell nur schadstoffarme Produkte entsprechend den Vergabeunterlagen des Umweltzeichens RAL . UZ12a (Blauer Engel) verwendet werden. Reaktionsharze dürfen nur im technisch notwendigen Umfang eingesetzt werden. Die technische Notwendigkeit ist nachzuweisen. Die Produkte sind an der Baustelle im Originalgebinde zu verwenden. Die Beschichtungen der Schreiner-, Stahlbau-, Metallbau- und Schlosserarbeiten sind grundsätzlich im Produktionsbetrieb des Auftragnehmers vorzunehmen. Auf der Baustelle sind sie nur im Ausnahmefall nach vorheriger Zustimmung des Auftraggebers erlaubt. Das jeweilige Produkt- und Sicherheitsdatenblatt sind vor Ausführung vorzulegen.

Feinstaub / Gesundheitsgefährlicher Staub:
Das "Merkblatt zur Staubminderung bei Baustellen" der Regierung von Oberbayern ist zu beachten. Die Staubentwicklung ist weitgehend zu vermeiden. Bei Maschineneinsatz sind staubarme, abgestimmte Bearbeitungssysteme (Maschine und Mobilentstauber) zu verwenden, die den allgemeinen Staubgrenzwert von 3 mg/m3 für die alveolengängige (A-) Fraktion sowie 10 mg/m³ für die einatembare (E-) Fraktion einhalten.
Entsprechende Maschinen sind von der BG BAU als "Typ I- Gerät" klassifiziert und unter www.gisbau.de veröffentlicht.
Werden gesundheitsgefährliche mineralische Stäube oder andere Gefahrstoffe freigesetzt, sind die notwendigen Maßnahmen der jeweiligen Technischen Regel Gefahrstoffe (TRGS 505, 519, 521, 559 u.a.) und der Gefahrstoffverordnung festzulegen.

Formaldehyd:
Um unzumutbare Formaldehydkonzentrationen zu vermeiden, ist die Richtlinie Klassifizierung und Überwachung von Holzwerkstoffplatten bezüglich der Formaldehydabgabe. (DIBT-Richtlinie 100) zu befolgen. Der Nachweis über die Emissionsklasse der Holzwerkstoffplatten ist vor Zuschlagserteilung vorzulegen.

Gefährliche Inhaltsstoffe (CMR-Stoffe):
Produkte, bei denen im Produkt- und Sicherheitsdatenblatt krebserzeugende (cancerogene), erbgutverändernde (mutagene) und fortpflanzungsgefährdende (reproduktionstoxische) Inhaltsstoffe aufgeführt sind, sind ausgeschlossen.

Holzschutzmittel:
Es müssen - bei gleicher Eignung - möglichst umweltverträgliche Produkte und Verfahren verwendet werden. Dabei ist die Einstufung entsprechend dem Produkt-Code der Bauberufsgenossenschaft zu Grunde zu legen.
Holzschutzmittel für nichttragende Bauteile müssen das RAL-Prüfzeichen der Gütegemeinschaft Holzschutzmittel e.V., für tragende Bauteile das Prüfzeichen des Deutschen Instituts für Bautechnik aufweisen.
Behandlungen mit Holzschutzmitteln sind grundsätzlich im Produktionsbetrieb des AN vorzunehmen. An der Baustelle sind sie nur im Ausnahmefall nach vorheriger Zustimmung des Auftraggebers erlaubt. Das jeweilige Produkt- und Sicherheitsdatenblatt ist vor Ausführung vorzulegen.

Kleber, sonstige Verlegewerkstoffe:
Grundsätzlich dürfen nur lösemittelfreie / -arme Verlegewerkstoffe (Voranstriche, Leime, Kleber, Spachtel etc.) verwendet werden. Dabei sind die Einstufungen entsprechend dem Giscode der Bauberufsgenossenschaft zu Grunde zu legen und die Vorgaben der Technischen Regeln für Gefahrstoffe TRGS 610 zu berücksichtigen. Kann auf lösemittelhaltige Produkte an der Baustelle nicht verzichtet werden, so dürfen sie nur bei gleichzeitiger, mechanischer Lüftung verwendet werden. Das jeweilige Produkt- und Sicherheitsdatenblatt ist vor Ausführung vorzulegen.

Tropenholz:
Auf den Einsatz von Tropenholz ist zu verzichten.

14. Bauleiter, Vorarbeiter
Bei Ausführungsbeginn muss der Name des verantwortlichen Bauleiters vor Ort und seines Stellvertreters benannt werden. Der verantwortliche Bauleiter ist für die Sicherheit vor Ort verantwortlich. Ein Wechsel des Bauleiters ist unverzüglich schriftlich mitzuteilen.

Für die Ausführung der Arbeiten ist ein Vorarbeiter zu benennen, der während der gesamten Leistungserbringung des AN auf der Baustelle anwesend zu sein hat. Ein Wechsel der Vorarbeiters ist nur in Abstimmung mit dem AG zulässig.

Setzt der Auftragnehmer Fremdkolonnen ( genehmigungspflichtig ) zur Ausführung ein, so sind diese ständig durch den AN, wegen der technischen Zusammenhänge, der Konstruktion, sowie der daraus sich ableitenden Ausführung, grundsätzlich zu beaufsichtigen.

Die Bauleiter und die Vorarbeiter müssen die deutsche Sprache in Schrift und Wort beherrschen.

Es finden in der Regel je nach Erfordernis 8- bzw. 14-tägige jour-fixe auf der Baustelle statt. Eine Teilnahme des zuständigen Bauleiters bzw. Vorarbeiters ist verpflichtend, soweit eine entsprechende Einladung mit mind. 5 Tagen Vorlauf erfolgt.

15. Ausführungsunterlagen
Dem Leistungsverzeichnis liegen als Kalkulationsgrundlage Planunterlagen in digitaler Form bei. Bei sämtlichen Planbeilagen ist der angegebene Maßstab auf Richtigkeit zu prüfen. Die der Ausschreibung beiliegenden Pläne und Unterlagen sind jedoch nicht zur Bauausführung freigegeben. Unterlagen zur Ausführung erhält der AN nach Auftragsvergabe in Form von pdf-Dateien.

Planunterlagen in ausgedruckter Papierform werden seitens des AG nicht zur Verfügung gestellt, sondern nur in digitaler Form. Erforderliche Papierausdrucke sind in Eigenverantwortung und auf Kosten des AN selbst zu veranlassen.

*Hinweis: ZTV - Besonderer Teil - Fliesenarbeiten*
Zusätzliche Technische Vertragsbedingungen - Besonderer Teil - Fliesenarbeiten

ALLGEMEINES

Maßgebend für die Ausführung sind die VOB Teil C, Allgemeine Technische Vertragsbedingungen für Bauleistungen (ATV), neueste Fassung, einschl. aller sonstigen gewerkespezifischen einschlägigen Normen und Vorschriften, behördlichen Erlasse und Gesetze.

Folgende DIN-Vorschriften werden in Ergänzung zu obigen Ausführungen explizit benannt:

ATV DIN 18299 Allgemeine Regelungen für Bauarbeiten jeder Art
ATV DIN 18336 Abdichtungsarbeiten
ATV DIN 18352 Fliesen- und Plattenarbeiten
DIN 18534 Abdichten von Innenräumen
DIN EN 14411 Keramische Fliesen und Platten
DIN 1164-10 Zement mit besonderen Eigenschaften
DIN EN 12004-1 Mörtel und Klebstoffe für keramische Fliesen und Platten
DIN 1540 Abdichten von Außenwandfugen im Hochbau mit Fugendichtstoffen
DIN 4102 Brandverhalten von Baustoffen und Bauteilen
DIN EN 13501 Klassifizierung von Bauprodukten und Bauarten zu ihrem Brandverhalten
DIN 18 202 Toleranzen im Hochbau
DIN 52 210 Luft- und Trittschalldämmung, Messverfahren

Die Preise verstehen sich ohne Unterschied der Lage, der Höhe und der Grundrissform falls in den Positionen nicht gesondert darauf hingewiesen wird. Alle für die Durchführung der Arbeiten erforderlichen Hilfsmittel und Gerüste sind in die Einheitspreise einzurechnen.

STOFFE UND BAUTEILE

Anzubietende Materialien sind entspr. den im Leistungsverzeichnis vorgegebenen Qualitäten und Anforderungen bzw. Typen oder Fabrikate anzubieten.

AUSFÜHRUNGSHINWEISE:

- Alle Aussparungen und Ausarbeitungen von Installationslöchern, Einläufen, Lichtschaltern und Steckdosen etc. sind im sichtbaren Bereich fachgerecht auf Fuge bzw. Fugenkreuz anzulegen.

- Bei Rohrdurchführungen u.ä. dürfen die Wand- und Bodenbeläge im Durchmesser nur bis 10 mm größer als die Durchführung ausgespart werden; eine Schallbrücke darf dabei nicht entstehen.

- Die Überstände von Randstreifen anderer Gewerke sind so abzuschneiden, dass sich in der Fuge zwischen Wand bzw. Sockel und Fußboden sich keine Schallbrücke bildet

- In den Sanitärräumen werden nur die Wände gefliest. Der Boden wir bauseits mit einem Kautschukbelag belegt. Die Abdichtung der Böden inkl. Hohlkehle an den aufgehenden Wänden erfolgt durch das Gewerk Bodenbelagsarbeiten.

- Die Abdichtung der Wände in Duschen erfolgt durch den AN mit Anarbeitung an die Abdichtungs-Hohlkehle des Gewerks Bodenbelagsarbeiten. Dies ist bei der Angebotsbearbeitung entsprechend zu berücksichtigen. Mit Abgabe eines Angebots erklärt der Bieter sein Einverständnis mit dieser Vorgehensweise und der dadurch entstehenden Gewährleistungsschnittstelle hinsichtlich der Anarbeitung der Wand-Abdichtung bis zur Oberkante der Abdichtungs-Hohlkehle bzw. Oberkante Sockelleiste des Bodenbelags, welche durch das Gewerk Bodenbelagsarbeiten ausgeführt wird. Durch das Gewerk Bodenbelagsarbeiten wird die Abdichtung der Bodenfläche so weit ober die Oberkante Sockelleiste hochgezogen, dass eine mind. 10 cm hohe Überlappung der Abdichtungen gegeben ist.

NEBENLEISTUNGEN

Folgende Positionen sind aufgrund der geringen Mengen, entgegen der DIN 18352, Nebenleistung und in die jeweilige Position mit einzukalkulieren:

- Das Abschneiden und entsorgen der Überstände von Randstreifen anderer Gewerke. In der Fuge zwischen Wand bzw. Sockel und Fußboden darf sich keine Schallbrücke bilden

- Das Anarbeiten der Beläge an Wannen, Fenster, Rohrdurchführungen, Lüftungsgitter, Revisionsöffnungen, Lichtschalter, Steckdosen, etc., einschließlich herstellen von entsprechenden Löchern in den Fliesen, da diese Leistung nur in unwesentlicher Anzahl vorkommt.

- Maßnahmen zum Schutz von vorhandenen Bauteilen während der Ausführung der Arbeiten vor Verschmutzung und Beschädigung durch loses Abdecken mit Folie bzw. Vliesstoffen.

ABRECHNUNG

- Die Abrechnung der Bekleidung von Stützen und Leibungen erfolgt entgegen der ATV DIN 18352, Punkt 0.5.2 Spiegelstrich 3 und Punkt 0.5.3 Spiegelstrich 4 über das Wandflächenmaß. Gleiches gilt für die Bekleidung von brüstungshohen Vorsatzschalen. Dies ist bei der Kalkulation zu berücksichtigen.

*Hinweis: Kalkulationshinweise Förderpakete P2 und P4*
Gegenstand dieser Ausschreibung sind die Arbeiten des Bauabschnitt BA3.1 "Errichtung einer Mehrzweckhalle mit Sanitäranlagen und 6 zusätzlichen Klassenzimmern, sowie Schaffung eines Lehrerzimmers mit Besprechungs- und Seminarräumen im Anbau Südwest des bestehenden Bau A.

Die Maßnahme ist gefördert. Die Förderung ist jedoch in zwei Pakete aufgeteilt.
Förderpaket P4: Errichtung Mehrzweckhalle mit Sanitäranlagen und 6 zusätzlichen Klassenzimmern
Förderpaket P2: Schaffung eines Lehrerzimmers mit Besprechungs- und Seminarräumen im bestehenden Anbau Südwest Bau A

Das nachfolgende Leistungsverzeichnis ist daher in zwei Titel aufgeteilt:
Der Titel 1 umfasst das Förderpaket P4, also den Neubau der Mehrzweckhalle (Erweiterung).
Der Titel 2 umfasst das Förderpaket P2 (Anteil BA3.1), also die Umbauten/Sanierungen im Bestand.

Die Beauftragung erfolgt für beide Titel gemeinsam, jedoch sind die Rechnungen einschließlich der jeweiligen Aufmaße getrennt je Titel zu stellen! Gemeinsame Rechnungen für Titel 1 und 2 werden zurückgewiesen.

Diese Vorgehensweise und dabei ggf. entstehender Mehraufwand beim AN ist bei der Kalkulation für das nachfolgende LV zu berücksichtigen und damit abgegolten.

*Hinweis: Kalkulationshinweise Arbeitsunterbrechung/lärmfreie Zeiten*
In der Realschule werden periodisch Prüfungen abgehalten. Während dieser Zeiten sind keinerlei Lärmemissionen gestattet. Soweit keine lärmfreien Arbeiten ausgeführt werden können, sind sämtliche lärmenden Arbeiten zu diesen Zeiten / an diesen Tagen vollständig zu unterbrechen. In der Regel handelt es sich nur um 1 bis 2 Stunden an einem Tag.
Während der Leistungserbringung vor Ort ist mit ca. 3 solcher stundenweisen Unterbrechungen zu rechnen.

Entsprechende zeitliche Unterbrechungen sind entsprechend einzukalkulieren und damit abgegolten.

### 1 Titel 1 (Förderpaket P4), Erweiterungsbau

#### 1.1 Baustelleneinrichtung / Schutzmaßnahmen

*Hinweis: Hinweise Baustelleneinrichtung*
BE-Fläche allgemein
Das Lagern von Material, sowie das Aufstellen von Gerät / Container auf dem Baustellengelände ist nur nach vorheriger schriftlicher Genehmigung durch den AG auf eigens dafür zugewiesenen Flächen möglich. Ein Flächenanspruch besteht ausschließlich für Bauleitungscontainer sowie für eine angemessene kurzzeitige Zwischenlagerung von Baumaterialien. Die Flächen sind vom AN eigenverantwortlich festzulegen und durch einen vorzulegenden Baustelleneinrichtungsplan vom AG genehmigen zu lassen. (Als Planungsgrundlage liegt ein Lageplan diesem LV bei.)

Der Plan ist spätestens 14 Kalendertage nach Auftragserteilung vorzulegen. Die Flächen sind unmittelbar nach Benutzung wieder in den ursprünglichen Zustand zu versetzen. Es besteht kein Anspruch auf Parkmöglichkeit auf dem Baugelände.

Es dürfen nur Flächen innerhalb der Baustelle befahren werden.
Bestehende Vegetationsflächen innerhalb der Baustelle, wie
- Wurzelbereiche von Bäumen bis zu einem Meter außerhalb der Kronentraufe
- Pflanzflächen
- Rasen- und Wiesenflächen
dürfen jedoch nicht befahren werden.
Ausgenommen hiervon ist die Bearbeitung solcher Flächen mit entsprechenden Geräten und Maschinen auf Anweisung der Bauleitung.
Materiallagerung auf bestehenden Vegetationsflächen ist nicht zulässig.
Zufahrtswege, Nebenflächen und Einrichtungen sind vor Verschmutzung oder Beschädigung zu schützen und in einem verkehrssicheren Zustand zu halten.
Öffentliche Verkehrsflächen (Straße/ Radweg/ Gehweg) sind mehrmals täglich und nach Bedarf von Verschmutzung zu reinigen.

Bauleitungs-/Aufenthaltscontainer
Aufgrund des durchlaufenden Schulbetriebs auch während der Bau- und Sanierungsarbeiten, können im genutzten Schulgebäude keine Aufenthaltsflächen zur Verfügung gestellt werden.

Ein notwendiger Bauleitungs- und/oder Aufenthaltscontainer kann aufgrund der beengten Platzverhältnisse nur in der absolut notwendigen Größe auf der BE-Fläche aufgestellt werden. Die vorgesehene Größe ist ein 10 FT-Container (LxB = 299 x 244 cm). Größere Container bis max. 20 FT nur nach vorheriger Freigabe durch den AG. Der Container muss stapelbar sein, einschließlich erforderlicher Treppenanlage bis 1. OG, soweit erforderlich.

Die Baustelleneinrichtungsfläche ist nur zum Tagesaufenthalt vorgesehen. Schlafgelegenheiten, sowie Übernachtungscontainer, sind auf der BE-Fläche, sowie auf dem Schulgelände nicht zulässig.

Lager-/Magazincontainer/Lagerfläche
Notwendige Lager- /Magazincontainer können aufgrund der beengten Platzverhältnisse nur gemäß entsprechend freier Flächen innerhalb der BE-Fläche zugewiesen werden.

Sanitärräume
Bauseits wird ein Sanitärcontainer (Waschen, Duschen, Toilette) zur gemeinsamen Benutzung durch alle Gewerke zur Verfügung gestellt.

BE-Anfahrt
Anfahrts- und Standmöglichkeiten für LKW- und evtl. Autokran gemäß beigefügtem Baustelleneinrichtungsplan. Untergrundbefestigung, Zufahrtsmöglichkeiten, sowie sonstige Randbedingungen obliegen in Eigenverantwortung dem AN.

Baukran
Es wird kein Baukran zur Verfügung gestellt. Alle erforderlichen Kräne/Hebezeuge und Aufzüge obliegen eigenverantwortlichem dem AN und sind in die Einheitspreise der nachfolgenden Positionen einzukalkulieren.

Fassadengerüst
Bauseits werden umlaufend um die Gebäudeaußenkanten Fassadengerüste als Arbeits- und Schutzgerüste bereitgestellt, einschließlich Auskragungen für Dachüberstande und Dachfanggerüst an den oberen Rändern.
Lastklasse: 3 (2 kN/m²)
Breitenklasse W06

Firmenschilder
Das Anbringen eigener Firmenschilder ist auf der Baustelle nicht zulässig bzw. erst nach vorheriger schriftlicher Freigabe durch den AG. Ein Anspruch darauf besteht nicht.

**1.1.1 Baustelleneinrichtung**
Baustelleneinrichtung für alle durchzuführenden Arbeiten dieses Leistungsverzeichnisses; Einschließlich An- und Abtransport aller Maschinen und Geräte sowie aller benötigten Baustelleneinrichtungsteile und deren Vorhaltung während der gesamten Bauzeit.
Zudem sind weiter enthalten:
- Frachten und Transportkosten, Auslöse, Montageaufsicht, unproduktive Nebenlöhne sowie alle sonstigen Nebenkosten;
- vorschriftsmäßige Absicherung, Beleuchtung und Unterhalt der Arbeitsbereiche / Einrichtungen während der gesamten Bauzeit;
- alle notwendigen Arbeits- und Schutzgerüste, welche benötigt werden, einschließlich deren arbeitstäglicher Kontrolle;
- Vorrichtungen, Hebezeuge, Gerüste, Bühnen, etc. zum Ein- und Ausbringen der Materialien, Bauteile und Konstruktionen in das Gebäude, sowie zum Verteilen in allen Geschossen vor Ort;
Eine Verschiebung von Ausführungs-, Zwischen- und Endfertigstellungsterminen berechtigt nicht zur Nachforderung bezüglich der Baustelleneinrichtung durch den Auftragnehmer. Lager- und Baustelleneinrichtungsplätze sind so anzulegen, dass die Folge- und Nebengewerke in ihrer Leistungserbringung nicht behindert sind, ansonsten sind Materialien und Container (gewerkeeigene) bei Bedarf kurzfristig durch den Auftragnehmer umzusetzen.
Wegerechtliche Absicherungen und Absperrungen sind vom AN selbst zu veranlassen und zu beantragen. Anfallende Gebühren werden gegen Nachweis ohne Aufschlag gesondert vergütet.

Die Baustelleneinrichtung wird jeweils einmal für jede zeitlich und örtlich zusammenhängende Maßnahme vergütet.
Menge: 1,000 St

**1.1.2 Erstellen einer Dokumentation**
Erstellung und Übergabe der Dokumentation gemäß "Zusätzlichen Technischen Vertragsbedingungen, 7. Dokumentation"

Insbesondere beinhaltet dies:
- Inhaltsverzeichnis mit Unterteilung in Kapitel/Ordner
- Fachunternehmererklärung
- Fachbauleitererklärung
- Errichtererklärungen
- Übereinstimmungserklärungen für alle Produkte mit Zulassung gemäß Muster des Herstellers bzw. der Zulassungsunterlagen
- Verwendbarkeitsnachweise (allgemeines bauaufsichtliches Prüfzeugnis, allgemeine bauaufsichtliche Zulassung; Bauartgenehmigungen, Zulassung im Einzelfall, europäische technische Zulassung (ETA), etc.)
- Leistungserklärungen (DoP) für Bauteile und Konstruktionen mit CE-Kennzeichnung gemäß entsprechender harmonisierter Norm oder europäischer technischer Bewertung
- Errichterbescheinigungen über nicht wesentliche Abweichungen, sowie zugehörige Unterlagen des Herstellers
- Produkt- und Sicherheitsdatenblätter, einschließlich Angabe von Farbnummern und Bezeichnungen aller verlegten Fliesen, zugewiesen nach den einzelnen Räumen der Verlegung
- Montage-/Einbauanleitungen
- Reinigungs- und Pflegehinweise

Die Unterlagen sind einfach digital auf USB-Stick oder per Download-Link abzugeben.
Menge: 1,000 St

#### 1.2 Fugen schließen, Estrich ergänzen

*Hinweis: Ausführungshinweis Estrich ergänzen*
Bauseits wird in der Regel ein Estrich mit folgendem Aufbau erstellt, in welchen Fugen und Fehlstellen gemäß nach beschriebenen Positionen zu bearbeiten sind:

Wärmedämmung unter Estrich: EPS 035 DEO dh, 20 bis 40mm
Trittschalldämmung unter Estrich: EPS 045 DES sm, 20-2 bzw. MW 035 DES sm, 40-3
Zementestrich: CT-C25-F4/5-S65 bis S75

**1.2.1 Scheinfuge verdübeln und verharzen**
Scheinfugen bzw. Fugen in bauseits neu erstelltem Zementestrich wie folgt behandeln:

Einschneiden quer zu den Fugen, Edelstahl-Wellenverbinder einlegen, mit niedrigviskosem Epoxidharz ausgießen und mit Quarzsand abstreuen.
Schnitttiefe ca. 15 mm
Abstand: ca. alle 20 cm

Aufweiten längs der Fugen nach Erfordernis, sowie aussaugen und mit niedrigviskosem Epoxidharz ausgießen, sowie mit Quarzsand abstreuen.

Ausführung bei allen Fugen, die nicht im Belag übernommen werden.
Menge: 10,000 m

**1.2.2 Nachträgliches schließen von Aussparungen 0,1 m²**
Nachträgliches Schließen von Aussparungen in vor beschriebenem Estrichaufbau, einschließlich Dämmung, Trittschalldämmung, Trennlage und Estrich,
einschließlich anpassen und anarbeiten an Einbauteile und Durchdringungen, wie z.B. Bodeneinläufe
Einschließlich Vorbereiten der Anschlussflächen und verharzen der Anschlussfugen.
Aussparungsgröße: ≤ 0,1 m²
Material: Schnellestrich, Belegreife nach ca. 48 h oder schneller
Menge: 1,000 St

**1.2.3 Nachträgliches schließen von Aussparungen > 0,1 m² ≤ 0,25 m²**
Nachträgliches Schließen von Aussparungen in vor beschriebenem Estrichaufbau, einschließlich Dämmung, Trittschalldämmung, Trennlage und Estrich wie vor beschrieben, jedoch
Aussparungsgröße: > 0,1 ≤ 0,25 m²
Menge: 1,000 St

**1.2.4 Nachträglich Öffnung schließen linienförmig, 2-5 cm**
Nachträgliches linienförmiges Verfüllen von Fugen/Fehlstellen im vor beschriebenen Estrich einschl. Dämmung, sowie anpassen und anarbeiten an Einbauteile, wie z.B. Ablaufrinnen, Türrahmenprofile, Aufzugstüren
Einschließlich Vorbereiten der Anschlussflächen und verharzen der Anschlussfugen.
Fugenbreite: 2 bis 5 cm
Material: Epoxidharzmörtel
Menge: 2,000 m

#### 1.3 Vorbereiten des Untergrundes

**1.3.1 Abfräsen von Wandflächen**
vollflächig mit einer Putzfräse, einem Winkelschleifer oder anderweitig geeignetem handgeführten Gerät zum Oberflächenausgleich, unter Beseitigung von Mörtelbettresten, sonstiger Grate, Überstände und kleinen Erhebungen/Unebenheiten, einschließlich Absaugen / Abstauben des Untergrunds, sowie Entsorgung des abgefrästen Matierials.

Untergrund: bauseitiger Putz/Spachtelungen
Wand/Deckenhöhe:  bis 3,50 m
Abtragtiefe: bis ca. 5 mm
Menge: 5,000 m2

**1.3.2 Haftbrücke (Wandflächen)**
Aufbringen einer für nachfolgenden Untergrundausgleich geeigneten Haftbrücke an Wänden, auf Höhe der Bekleidungsfläche.
Innenbereich
Untergrund: Kalkzement-/Gipsputz oder GK-Platten
Höhe: bis ca.3,5 m
EMICODE EC 1, GISCODE D1
Einbauort: Bad / WC
Angeb.Fabrikat:

.................................................
(vom Bieter auszufüllen)
Menge: 45,000 m2

**1.3.3 Untergrundausgleich Wände, 1 - 3 mm**
Untergrund für Wandfliesen durch Auftrag von schnell abbindendem, zementären, spannungsarm aushärtendem Ausgleichs- und Reparaturmörtel, über die gesamte Fläche egalisieren.
GISCODE ZP1 / EMICODE EC 1.
Schichtdicke: ca. 1-3 mm
Einbauort: Bad / WC

Angeb.Fabrikat:

.................................................
(vom Bieter auszufüllen)

Die entsprechenden Flächen sind vor Ausführung mit der Bauleitung gemeinsam festzulegen und aufzumessen. Andernfalls besteht kein Vergütungsanspruch.
Menge: 35,000 m2

**1.3.4 Untergrundausgleich Wände, 3 - 6 mm**
Untergrund für Wandfliesen durch Auftrag von schnell abbindendem, zementären, spannungsarm aushärtendem Ausgleichs- und Reparaturmörtel, über die gesamte Fläche egalisieren.
GISCODE ZP1 / EMICODE EC 1.
Schichtdicke: ca. 3-6 mm
Einbauort: Bad / WC

Angeb.Fabrikat:

.................................................
(vom Bieter auszufüllen)

Die entsprechenden Flächen sind vor Ausführung mit der Bauleitung gemeinsam festzulegen und aufzumessen. Andernfalls besteht kein Vergütungsanspruch.
Menge: 5,000 m2

**1.3.5 Untergrundausgleich Wände, 6 - 10 mm**
Untergrund für Wandfliesen durch Auftrag von schnell
abbindendem, zementären, spannungsarm aushärtendem
Ausgleichs- und Reparaturmörtel, über die gesamte
Fläche egalisieren.
GISCODE ZP1 / EMICODE EC 1.
Schichtdicke: ca. 6-10 mm
Einbauort: Bad / WC

Angeb.Fabrikat:

.................................................
(vom Bieter auszufüllen)

Die entsprechenden Flächen sind vor Ausführung mit der Bauleitung gemeinsam festzulegen und aufzumessen. Andernfalls besteht kein Vergütungsanspruch.
Menge: 5,000 m2

**1.3.6 Abdichten Wand/Bodenflächen AIV-F, CM, W0-I bis W3-I**
Flüssig-Abdichtung im Verbund mit Fliesen (AIV-F)
mit Prüfzeugnis (ETA bzw. abP) gemäß DIN 18534-3
rissüberbrückende mineralische Dichtungsschlämme (CM)
auf dem Untergrund gegen Feuchtigkeit, für nachfolgend
aufzubringende Wand-/Bodenbeläge.
Untergrund: Beton, Kalkzement-/Zementputz, zementgebundene mineralische Bauplatten, Zementestrich
Wassereinwirkungsklasse: W3-I sehr hoch

Einbauort: Wände in Duschen EG

Richtfabrikat: z.B. PCI Seccoral (zementäre Dichtschlämme) oder gleichwertig
Angeb.Fabrikat:

.................................................
(vom Bieter auszufüllen)
Menge: 45,000 m2

#### 1.4 Fliesenarbeiten

*Hinweis: Ausführungshinweis Fliesenbelag*
In den nachfolgenden Positionen ist der Fliesenbelag als Richtfabrikat vorgegeben. Soweit alternative Fliesenbeläge angeboten werden ist die Gleichwertigkeit entsprechend nachzuweisen. Dies ist bei der Kalkulation zu berücksichtigen.

**1.4.1 Wandfliesen, Steingut, glasiert, 30 x 60 cm, farbig**
Verlegen von Wandfliesen entsprechend Untergrundanforderung, incl. verfugen mit passendem Verfugungsmaterial (Zementmörtel)
Ausführung grundsätzlich gemäß beigefügtem Fliesenspiegel, A-04.2 im Vorabzug.

Verlegung: Dispersionsklebstoff bzw. Dünnbettmörtel
Dünnbettmörtel/Fugenmörtel: GISCODE ZP1 / EMICODE EC 1.
Dispersionsklebstoff: GISCODE D1

Untergrund: Kalk-Zementputz oder Gipskartonplatten, tlw. beschichtet
Farben: grünlich, pastellfarben
Optik: Zement-Optik
Oberfläche: matt
Struktur: glatt
Material: Steingut glasiert,
Nennmaß: 30,0 x 60,0 cm
Dicke: ca. 9 mm
Oberflächenfinish: besonders pflegeleicht
Verlegeart: Kreuzverband
Fugenfarbe: nach Wahl des AG
Fliesenhöhe: bis 2,30 m
Einbauort: Dusch- und WC-Anlagen im EG

Richtfabrikat: Villeroy&Boch Silent Mood; Farbton: Green; o. glw.

Angeb.Fabrikat und Serie:

.................................................
(vom Bieter auszufüllen)
Menge: 40,000 m2

**1.4.2 Zulage Leibungen Wandfliesen, 15 cm**
Zulage für den Mehraufwand zur Verlegung der Wandfliesen in Fenster und Öffnungsleibungen
Leibungsbreite bis 15 cm
Menge: 2,000 m

**1.4.3 Spiegel, flächenbündig**
Spiegel über den Waschtischen, Größe im Fliesenraster, anstatt Wandfliesen flächenbündig einkleben. Der Aufwand für das anarbeiten des anschließenden Fliesenbelags an den Spiegel ist in dieser Position einzukalkulieren und mit dieser abgegolten.
Material: Kristallspiegel, VSG-Verglasung
Kanten: leicht gefast/gerundet (kein Verletzungsrisiko)
Abmessungen: ca. 60 x 90 cm
Befestigung: Doppelseitiges Klebeband oder Spiegelkleber, nach technischer Erfordernis und Eignung für den angeboten Spiegel

Einbauort: WC's und Duschen im EG
Menge: 8,000 St

**1.4.4 Aussparungen bis 100 cm²**
Zulage zu vor beschriebenen Wand- und Bodenbelägen für das herstellen von Aussparungen für Installationen und Einbauteile.
Aussparungsgröße bis 100 cm²
Menge: 25,000 St

**1.4.5 Aussparungen über 100 bis 250 cm²**
Zulage zu vor beschriebenen Wand- und Bodenbelägen für das herstellen von Aussparungen für Installationen und Einbauteile.
Aussparungsgröße über 100 bis 250 cm²
Menge: 4,000 St

**1.4.6 Aussparungen über 250 bis 500 cm²**
Zulage zu vor beschriebenen Wand- und Bodenbelägen für das herstellen von Aussparungen für Installationen und Einbauteile.
Aussparungsgröße über 250 bis 500 cm²
Menge: 4,000 St

**1.4.7 Aussparungen über 500 bis 1000 cm²**
Zulage zu vor beschriebenen Wand- und Bodenbelägen für das herstellen von Aussparungen für Installationen und Einbauteile.
Aussparungsgröße über 500 bis 1000 cm²
Menge: 2,000 St

**1.4.8 Eckanschlussprofil, Edelstahl, L-Winkel**
Versetzen von Eckanschlussprofilen incl. aller dazugehörigen Eckabschlüsse entspr. Herstellerangaben.
Material: Edelstahl, gebürstet
Höhe: ca. 6 mm bzw. passend für angebotene Wandfliesen
Kante: ca. 2,5 mm 180° Radius,

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
Richtfabrikat: Schlüter-Jolly-EB
Angeb.Fabrikat:

.................................................
(vom Bieter auszufüllen)

Abrechnung nach Meter verlegter Schiene
Menge: 30,000 m

**1.4.9 Eckanschlussprofil, Edelstahl, gerundet**
Versetzen von Eckanschlussprofilen incl. aller dazugehörigen Eckabschlüsse entspr. Herstellerangaben.
Material: Edelstahl,
Höhe: bis 9 mm
Kante: symmetrisch gerundet

Richtfabrikat: Schlüter-RONDEC-E
Angeb.Fabrikat:

.................................................
(vom Bieter auszufüllen)

Abrechnung nach Meter verlegter Schiene
Menge: 23,000 m

**1.4.10 Bewegungsfugenprofil Fliesenbelag, 20 mm**
Ausbilden von elastischen Bewegungsfugen im Boden-/Wandbelag als Fortführung einer Bauteilbewegungsfuge
Ausführung mit Kantenschutz
Material: Aluminium/Edelstahl mit Kunststoffeinlage
Sichtbare Profilbreite: ca. 20 mm
Farbton: passend zum Bodenbelag

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
Richtfabrikat: Schlüter-DILEX-KSBT oder gleichwertig
angebotenes Fabrikat:

_____________________________
Menge: 2,500 m

**1.4.11 Elastische Fugen (Silicon)**
Eck- und Anschlussfugen in vor beschriebener Wand- und Bodenbekleidung mit Silicon-Fugendichtstoff, Farbton passend zu Fliesenbelag nach Wahl des AG, herstellen, und füllen.

Angeb.Fabrikat:

.................................................
(vom Bieter auszufüllen)
Menge: 30,000 m

**1.4.12 Elastische Füllung (Silicon) Durchgang, d ≤ 50 mm**
Füllung von Installationsdurchgängen in vor beschriebener Wand- und Bodenbekleidung mit Silicon-Fugendichtstoff, Farbton passend zu Fliesenbelag nach Wahl des AG, herstellen, und füllen.
Außendurchmesser Aussparung: ≤ 50 mm

Angeb.Fabrikat:

.................................................
(vom Bieter auszufüllen)
Menge: 10,000 St

**1.4.13 Elastische Füllung (Silicon) Durchgang, d > 50 ≤ 150 mm**
Füllung von Installationsdurchgängen in vor beschriebener Wand- und Bodenbekleidung mit Silicon-Fugendichtstoff, Farbton passend zu Fliesenbelag nach Wahl des AG, herstellen, und füllen.
Außendurchmesser Aussparung: > 50 ≤ 150 mm

Angeb.Fabrikat:

.................................................
(vom Bieter auszufüllen)
Menge: 10,000 St

#### 1.5 Stundenlohnarbeiten

*Hinweis: Hinweise Stundenlohnarbeiten und Verrechnungssätze*
Die Ausführung und Abrechnung von Stundenlohnarbeiten erfolgt nach § 15 VOB/B.
Die im Leistungsverzeichnis aufgeführten Stundenlohnarbeiten gelten für unvorhergesehene Leistungen, deren Abrechnung nach Einheitspreisen nicht zweckmäßig ist und zur Gestellung von Hilfskräften für dritte Firmen.

In nachfolgenden Verrechnungssätzes sind enthalten
- Lohn und Gehaltskosten
- Lohn-/Gehaltskostenanteil für vermögenswirksame Leistungen
- Lohn- bzw. Gehaltsnebenkosten,
- Gemeinkosten
- Sozialkosten, inkl. Sozialkassenbeiträge
- Gewinn

Zuschläge für vom Auftraggeber angeordnete Nacht-, Sonn- und Feiertagsarbeiten sind gesondert nachzuweisen. Sie werden in Höhe der tariflichen Vereinbarung vergütet. Für Nacht-, Sonntags- und Feiertagsarbeit wird als Zuschlag nur der Beitrag zur gesetzlichen Unfallversicherung vergütet. Für Mehrarbeit werden zusätzlich die Sozialkosten vergütet

Mittagspausen und Brotzeiten werden nicht als Arbeitszeit vergütet.
Fahrtzeiten werden nur anerkannt, soweit die Arbeiten nicht im direkten Zusammenhang mit dem Hauptauftrag ausgeführt werden. Die Fahrtzeiten sind separat nachzuweisen. Eine Vergütung der Fahrzeuge zur Personenbeförderung erfolgt nicht.

Das Material für Stundenlohnarbeiten ist getrennt zu lagern. Material-, Maschinen- und Gerätepreise gelten für die Abrechnung einschl. aller Zuschläge, Betriebsstoffe, Handwerkszeuge usw. sowie An-und Abfahrt frei Baustelle. Der Verrechnungssatz für Fuhrleistungen enthält die Kosten für den Fahrer, soweit nicht anders angegeben.

Regieberichte sind der Bauleitung an dem der Arbeitsleistung folgenden Tage, spätestens jedoch zum Ende jeder Woche mit Angabe der Arbeiter und Qualifikation zur Unterschrift vorzulegen. Die Abrechnung erfolgt in 1/4 Stunden.

Beschäftigt der Bieter bei einer der nachstehenden Lohngruppen keine Arbeitskräfte, hat er stattdessen den Einsatz möglichst gleichwertiger Arbeitskräfte anzubieten.

*Hinweis: Zuschläge*
Es gelten folgende Arbeitszeiten:
Regel-Arbeitszeit ist von Montag bis Samstag
jeweils von 06:00 Uhr bis 22:00 Uhr

Zuschläge außerhalb der o. g. Arbeitszeiten werden vergütet für:

Sonn- und Feiertagsarbeit
von 06:00 Uhr bis 22:00 Uhr

Sonn- und Feiertagsarbeit nachts
von 22:00 Uhr bis 06:00 Uhr

Nachtarbeit
von 22:00 Uhr bis 06:00 Uhr

Eine Vergütung erfolgt nur nach ausdrücklicher Anweisung bzw. schriftlicher Beauftragung durch die Objektüberwachung.

**1.5.1 Bauleiter**
Für evtl. erforderliche Arbeiten, die nicht in der Leistungsbeschreibung erfaßt sind und nur auf ausdrückliche Anordnung und gegen Nachweis zur Ausführung kommen, werden verrechnet für: Fachbauleiter
Menge: 1,000 Std

**1.5.2 Meister-/Polierstunde**
Für evtl. erforderliche Arbeiten, die nicht in der Leistungsbeschreibung erfasst sind und nur auf ausdrückliche Anordnung und gegen Nachweis zur Ausführung kommen, werden verrechnet für: Meister / Werkpolier
Lohngruppe 6 gemäß §5 BRTV
Menge: 2,000 Std

**1.5.3 Vorarbeiterstunden**
wie vor beschrieben, jedoch Vorarbeiter
Lohngruppe 5 gemäß §5 BRTV
Menge: 3,000 Std

**1.5.4 Spezialfacharbeiterstunden**
wie vor beschrieben, jedoch Spezialfacharbeiter
Lohngruppe 4 gemäß §5 BRTV
Menge: 2,000 Std

**1.5.5 Facharbeiterstunden**
wie vor beschrieben, jedoch Facharbeiter
Lohngruppe 3 gemäß §5 BRTV
Menge: 2,000 Std

**1.5.6 Fachwerkerstunden**
wie vor beschrieben, jedoch Fachwerker
Lohngruppe 2 gemäß §5 BRTV
Menge: 1,000 Std

**1.5.7 Bauwerkerstunden**
wie vor beschreiben, jedoch Bauwerker
Lohngruppe 1 gemäß §5 BRTV
Menge: 1,000 Std

**1.5.8 Azubistunden**
wie vor beschreiben, jedoch Auszubildender
Menge: 1,000 Std

**1.5.9 Schnellestrich**
Liefern von Schnellestrich zum Einbau unter Bodenfliesen.
Verlegereife nach 24 h.
Abrechnung pro Sack mit 30 kg.
Menge: 3,000 St

### 2 Titel 2 (Förderpaket P2), Umbau Bestand

#### 2.1 Baustelleneinrichtung / Schutzmaßnahmen

*Hinweis: Hinweise Baustelleneinrichtung*
BE-Fläche allgemein
Das Lagern von Material, sowie das Aufstellen von Gerät / Container auf dem Baustellengelände ist nur nach vorheriger schriftlicher Genehmigung durch den AG auf eigens dafür zugewiesenen Flächen möglich. Ein Flächenanspruch besteht ausschließlich für Bauleitungscontainer sowie für eine angemessene kurzzeitige Zwischenlagerung von Baumaterialien. Die Flächen sind vom AN eigenverantwortlich festzulegen und durch einen vorzulegenden Baustelleneinrichtungsplan vom AG genehmigen zu lassen. (Als Planungsgrundlage liegt ein Lageplan diesem LV bei.)

Der Plan ist spätestens 14 Kalendertage nach Auftragserteilung vorzulegen. Die Flächen sind unmittelbar nach Benutzung wieder in den ursprünglichen Zustand zu versetzen. Es besteht kein Anspruch auf Parkmöglichkeit auf dem Baugelände.

Es dürfen nur Flächen innerhalb der Baustelle befahren werden.
Bestehende Vegetationsflächen innerhalb der Baustelle, wie
- Wurzelbereiche von Bäumen bis zu einem Meter außerhalb der Kronentraufe
- Pflanzflächen
- Rasen- und Wiesenflächen
dürfen jedoch nicht befahren werden.
Ausgenommen hiervon ist die Bearbeitung solcher Flächen mit entsprechenden Geräten und Maschinen auf Anweisung der Bauleitung.
Materiallagerung auf bestehenden Vegetationsflächen ist nicht zulässig.
Zufahrtswege, Nebenflächen und Einrichtungen sind vor Verschmutzung oder Beschädigung zu schützen und in einem verkehrssicheren Zustand zu halten.
Öffentliche Verkehrsflächen (Straße/ Radweg/ Gehweg) sind mehrmals täglich und nach Bedarf von Verschmutzung zu reinigen.

Bauleitungs-/Aufenthaltscontainer
Aufgrund des durchlaufenden Schulbetriebs auch während der Bau- und Sanierungsarbeiten, können im genutzten Schulgebäude keine Aufenthaltsflächen zur Verfügung gestellt werden.

Ein notwendiger Bauleitungs- und/oder Aufenthaltscontainer kann aufgrund der beengten Platzverhältnisse nur in der absolut notwendigen Größe auf der BE-Fläche aufgestellt werden. Die vorgesehene Größe ist ein 10 FT-Container (LxB = 299 x 244 cm). Größere Container bis max. 20 FT nur nach vorheriger Freigabe durch den AG. Der Container muss stapelbar sein, einschließlich erforderlicher Treppenanlage bis 1. OG, soweit erforderlich.

Die Baustelleneinrichtungsfläche ist nur zum Tagesaufenthalt vorgesehen. Schlafgelegenheiten, sowie Übernachtungscontainer, sind auf der BE-Fläche, sowie auf dem Schulgelände nicht zulässig.

Lager-/Magazincontainer/Lagerfläche
Notwendige Lager- /Magazincontainer können aufgrund der beengten Platzverhältnisse nur gemäß entsprechend freier Flächen innerhalb der BE-Fläche zugewiesen werden.

Sanitärräume
Bauseits wird ein Sanitärcontainer (Waschen, Duschen, Toilette) zur gemeinsamen Benutzung durch alle Gewerke zur Verfügung gestellt.

BE-Anfahrt
Anfahrts- und Standmöglichkeiten für LKW- und evtl. Autokran gemäß beigefügtem Baustelleneinrichtungsplan. Untergrundbefestigung, Zufahrtsmöglichkeiten, sowie sonstige Randbedingungen obliegen in Eigenverantwortung dem AN.

Baukran
Es wird kein Baukran zur Verfügung gestellt. Alle erforderlichen Kräne/Hebezeuge und Aufzüge obliegen eigenverantwortlichem dem AN und sind in die Einheitspreise der nachfolgenden Positionen einzukalkulieren.

Fassadengerüst
Bauseits werden umlaufend um die Gebäudeaußenkanten Fassadengerüste als Arbeits- und Schutzgerüste bereitgestellt, einschließlich Auskragungen für Dachüberstande und Dachfanggerüst an den oberen Rändern.
Lastklasse: 3 (2 kN/m²)
Breitenklasse W06

Firmenschilder
Das Anbringen eigener Firmenschilder ist auf der Baustelle nicht zulässig bzw. erst nach vorheriger schriftlicher Freigabe durch den AG. Ein Anspruch darauf besteht nicht.

**2.1.1 Baustelleneinrichtung**
Baustelleneinrichtung für alle durchzuführenden Arbeiten dieses Leistungsverzeichnisses; Einschließlich An- und Abtransport aller Maschinen und Geräte sowie aller benötigten Baustelleneinrichtungsteile und deren Vorhaltung während der gesamten Bauzeit.
Zudem sind weiter enthalten:
- Frachten und Transportkosten, Auslöse, Montageaufsicht, unproduktive Nebenlöhne sowie alle sonstigen Nebenkosten;
- vorschriftsmäßige Absicherung, Beleuchtung und Unterhalt der Arbeitsbereiche / Einrichtungen während der gesamten Bauzeit;
- alle notwendigen Arbeits- und Schutzgerüste, welche benötigt werden, einschließlich deren arbeitstäglicher Kontrolle;
- Vorrichtungen, Hebezeuge, Gerüste, Bühnen, etc. zum Ein- und Ausbringen der Materialien, Bauteile und Konstruktionen in das Gebäude, sowie zum Verteilen in allen Geschossen vor Ort;
Eine Verschiebung von Ausführungs-, Zwischen- und Endfertigstellungsterminen berechtigt nicht zur Nachforderung bezüglich der Baustelleneinrichtung durch den Auftragnehmer. Lager- und Baustelleneinrichtungsplätze sind so anzulegen, dass die Folge- und Nebengewerke in ihrer Leistungserbringung nicht behindert sind, ansonsten sind Materialien und Container (gewerkeeigene) bei Bedarf kurzfristig durch den Auftragnehmer umzusetzen.
Wegerechtliche Absicherungen und Absperrungen sind vom AN selbst zu veranlassen und zu beantragen. Anfallende Gebühren werden gegen Nachweis ohne Aufschlag gesondert vergütet.

Die Baustelleneinrichtung wird jeweils einmal für jede zeitlich und örtlich zusammenhängende Maßnahme vergütet.
Menge: 1,000 St

**2.1.2 Schutzmaßnahmen Bodenbelag, Milchkarton**
Schützen von fertigen Bodenbelägen vor und während der Sanierungsarbeiten mit einem Schutzbelag, rutschhemmend, nicht fleckend und nicht abfärbend, Stöße überlappt, Wandanschlüsse und Stöße abgeklebt.
Material: Milchkarton, Papier/PE Verbundstoff, unbedruckt

Die Leistung beinhaltet die Lieferung und das Verlegen des Schutzbelags.
Menge: 10,000 m2

**2.1.3 Schutzmaßnahmen Bodenbelag entfernen, Milchkarton**
Schutzbelag auf Parkettbelägen entfernen.
Schutzbelag, Stöße überlappt / dicht gestoßen, Wandanschlüsse und Stöße abgeklebt.
Material: Milchkarton, Papier/PE Verbundstoff, unbedruckt

Die Leistung beinhaltet den Abbruch, das Abfahren und Entsorgung aller Materialien nach Aufforderung der Bauleitung zeitlich unabhängig von den übrigen Leistungen dieses LV's, einschließlich Entsorgungsgebühr.
Menge: 10,000 m2

**2.1.4 Erstellen einer Dokumentation**
Erstellung und Übergabe der Dokumentation gemäß "Zusätzlichen Technischen Vertragsbedingungen, 7. Dokumentation"

Insbesondere beinhaltet dies:
- Inhaltsverzeichnis mit Unterteilung in Kapitel/Ordner
- Fachunternehmererklärung
- Fachbauleitererklärung
- Errichtererklärungen
- Übereinstimmungserklärungen für alle Produkte mit Zulassung gemäß Muster des Herstellers bzw. der Zulassungsunterlagen
- Verwendbarkeitsnachweise (allgemeines bauaufsichtliches Prüfzeugnis, allgemeine bauaufsichtliche Zulassung; Bauartgenehmigungen, Zulassung im Einzelfall, europäische technische Zulassung (ETA), etc.)
- Leistungserklärungen (DoP) für Bauteile und Konstruktionen mit CE-Kennzeichnung gemäß entsprechender harmonisierter Norm oder europäischer technischer Bewertung
- Errichterbescheinigungen über nicht wesentliche Abweichungen, sowie zugehörige Unterlagen des Herstellers
- Produkt- und Sicherheitsdatenblätter, einschließlich Angabe von Farbnummern und Bezeichnungen aller verlegten Fliesen, zugewiesen nach den einzelnen Räumen der Verlegung
- Montage-/Einbauanleitungen
- Reinigungs- und Pflegehinweise

Die Unterlagen sind einfach digital auf USB-Stick oder per Download-Link abzugeben.
Menge: 1,000 St

#### 2.2 Fugen schließen, Estrich ergänzen

*Hinweis: Ausführungshinweis Estrich ergänzen*
Bauseits wird in der Regel ein Estrich mit folgendem Aufbau erstellt, in welchen Fugen und Fehlstellen gemäß nach beschriebenen Positionen zu bearbeiten sind:

Wärmedämmung unter Estrich: EPS 035 DEO dh, 20 bis 40mm
Trittschalldämmung unter Estrich: EPS 045 DES sm, 20-2 bzw. MW 035 DES sm, 40-3
Zementestrich: CT-C25-F4/5-S65 bis S75

**2.2.1 Scheinfuge verdübeln und verharzen**
Scheinfugen bzw. Fugen in bauseits neu erstelltem Zementestrich wie folgt behandeln:

Einschneiden quer zu den Fugen, Edelstahl-Wellenverbinder einlegen, mit niedrigviskosem Epoxidharz ausgießen und mit Quarzsand abstreuen.
Schnitttiefe ca. 15 mm
Abstand: ca. alle 20 cm

Aufweiten längs der Fugen nach Erfordernis, sowie aussaugen und mit niedrigviskosem Epoxidharz ausgießen, sowie mit Quarzsand abstreuen.

Ausführung bei allen Fugen, die nicht im Belag übernommen werden.
Menge: 10,000 m

**2.2.2 Nachträgliches schließen von Aussparungen 0,1 m²**
Nachträgliches Schließen von Aussparungen in vor beschriebenem Estrichaufbau, einschließlich Dämmung, Trittschalldämmung, Trennlage und Estrich,
einschließlich anpassen und anarbeiten an Einbauteile und Durchdringungen, wie z.B. Bodeneinläufe
Einschließlich Vorbereiten der Anschlussflächen und verharzen der Anschlussfugen.
Aussparungsgröße: ≤ 0,1 m²
Material: Schnellestrich, Belegreife nach ca. 48 h oder schneller
Menge: 1,000 St

**2.2.3 Nachträgliches schließen von Aussparungen > 0,1 m² ≤ 0,25 m²**
Nachträgliches Schließen von Aussparungen in vor beschriebenem Estrichaufbau, einschließlich Dämmung, Trittschalldämmung, Trennlage und Estrich wie vor beschrieben, jedoch
Aussparungsgröße: > 0,1 ≤ 0,25 m²
Menge: 1,000 St

**2.2.4 Nachträglich Öffnung schließen linienförmig, 2-5 cm**
Nachträgliches linienförmiges Verfüllen von Fugen/Fehlstellen im vor beschriebenen Estrich einschl. Dämmung, sowie anpassen und anarbeiten an Einbauteile, wie z.B. Ablaufrinnen, Türrahmenprofile, Aufzugstüren
Einschließlich Vorbereiten der Anschlussflächen und verharzen der Anschlussfugen.
Fugenbreite: 2 bis 5 cm
Material: Epoxidharzmörtel
Menge: 2,000 m

#### 2.3 Vorbereiten des Untergrundes

**2.3.1 Estrichfeuchtebestimmung CM-Messung**
Bestimmung der Estrichfeuchte mittels CM-Messung zur Bestimmung der Belagreife, einschließlich Protokollierung.
Menge: 1,000 St

**2.3.2 Abfräsen von Wandflächen**
vollflächig mit einer Putzfräse, einem Winkelschleifer oder anderweitig geeignetem handgeführten Gerät zum Oberflächenausgleich, unter Beseitigung von Mörtelbettresten, sonstiger Grate, Überstände und kleinen Erhebungen/Unebenheiten, einschließlich Absaugen / Abstauben des Untergrunds, sowie Entsorgung des abgefrästen Materials.

Untergrund: bauseitiger Putz/Spachtelungen
Wand/Deckenhöhe:  bis 3,50 m
Abtragtiefe: bis ca. 5 mm
Menge: 20,000 m2

**2.3.3 Haftbrücke (Wandflächen)**
Aufbringen einer für nachfolgenden Untergrundausgleich geeigneten Haftbrücke an Wänden, auf Höhe der Bekleidungsfläche.
Innenbereich
Untergrund: Kalkzement-/Gipsputz oder GK-Platten
Höhe: bis ca.3,5 m
EMICODE EC 1, GISCODE D1
Einbauort: Bad / WC
Angeb.Fabrikat:

.................................................
(vom Bieter auszufüllen)
Menge: 87,000 m2

**2.3.4 Untergrundausgleich Wände, 1 - 3 mm**
Untergrund für Wandfliesen durch Auftrag von schnell abbindendem, zementären, spannungsarm aushärtendem Ausgleichs- und Reparaturmörtel, über die gesamte Fläche egalisieren.
GISCODE ZP1 / EMICODE EC 1.
Schichtdicke: ca. 1-3 mm
Einbauort: Bad / WC

Angeb.Fabrikat:

.................................................
(vom Bieter auszufüllen)

Die entsprechenden Flächen sind vor Ausführung mit der Bauleitung gemeinsam festzulegen und aufzumessen. Andernfalls besteht kein Vergütungsanspruch.
Menge: 60,000 m2

**2.3.5 Untergrundausgleich Wände, 3 - 6 mm**
Untergrund für Wandfliesen durch Auftrag von schnell abbindendem, zementären, spannungsarm aushärtendem Ausgleichs- und Reparaturmörtel, über die gesamte Fläche egalisieren.
GISCODE ZP1 / EMICODE EC 1.
Schichtdicke: ca. 3-6 mm
Einbauort: Bad / WC

Angeb.Fabrikat:

.................................................
(vom Bieter auszufüllen)

Die entsprechenden Flächen sind vor Ausführung mit der Bauleitung gemeinsam festzulegen und aufzumessen. Andernfalls besteht kein Vergütungsanspruch.
Menge: 15,000 m2

**2.3.6 Untergrundausgleich Wände, 6 - 10 mm**
Untergrund für Wandfliesen durch Auftrag von schnell
abbindendem, zementären, spannungsarm aushärtendem
Ausgleichs- und Reparaturmörtel, über die gesamte
Fläche egalisieren.
GISCODE ZP1 / EMICODE EC 1.
Schichtdicke: ca. 6-10 mm
Einbauort: Bad / WC

Angeb.Fabrikat:

.................................................
(vom Bieter auszufüllen)

Die entsprechenden Flächen sind vor Ausführung mit der Bauleitung gemeinsam festzulegen und aufzumessen. Andernfalls besteht kein Vergütungsanspruch.
Menge: 12,000 m2

#### 2.4 Fliesenarbeiten

*Hinweis: Ausführungshinweis Fliesenbelag*
In den nachfolgenden Positionen ist der Fliesenbelag als Richtfabrikat vorgegeben. Soweit alternative Fliesenbeläge angeboten werden ist die Gleichwertigkeit entsprechend nachzuweisen. Dies ist bei der Kalkulation zu berücksichtigen.

**2.4.1 Wandfliesen, Steingut, glasiert, 30 x 60 cm, farbig**
Verlegen von Wandfliesen entsprechend Untergrundanforderung, incl. verfugen mit passendem Verfugungsmaterial (Zementmörtel)

Ausführung grundsätzlich gemäß beigefügtem Fliesenspiegel, A-04.2 im Vorabzug.

Verlegung: Dispersionsklebstoff bzw. Dünnbettmörtel
Dünnbettmörtel/Fugenmörtel: GISCODE ZP1 / EMICODE EC 1.
Dispersionsklebstoff: GISCODE D1

Untergrund: Kalk-Zementputz oder Gipskartonplatten, tlw. beschichtet
Farben: grünlich, pastellfarben
Optik: Zement-Optik
Oberfläche: matt
Struktur: glatt
Material: Steingut glasiert,
Nennmaß: 30,0 x 60,0 cm
Dicke: ca. 9 mm
Oberflächenfinish: besonders pflegeleicht
Verlegeart: Kreuzverband
Fugenfarbe: nach Wahl des AG
Fliesenhöhe: bis 2,30 m
Einbauort: Dusch- und WC-Anlagen im EG

Richtfabrikat: Villeroy&Boch Silent Mood; Farbton: Green; o. glw.

Angeb.Fabrikat und Serie:

.................................................
(vom Bieter auszufüllen)
Menge: 85,000 m2

**2.4.2 Zulage Leibungen Wandfliesen, 15 cm**
Zulage für den Mehraufwand zur Verlegung der Wandfliesen in Fenster und Öffnungsleibungen
Leibungsbreite bis 15 cm
Menge: 2,000 m

**2.4.3 Spiegel, flächenbündig**
Spiegel über den Waschtischen, Größe im Fliesenraster, anstatt Wandfliesen flächenbündig einkleben. Der Aufwand für das anarbeiten des anschließenden Fliesenbelags an den Spiegel ist in dieser Position einzukalkulieren und mit dieser abgegolten.
Material: Kristallspiegel, VSG-Verglasung
Kanten: leicht gefast/gerundet (kein Verletzungsrisiko)
Abmessungen: ca. 60 x 90 cm
Befestigung: Doppelseitiges Klebeband oder Spiegelkleber, nach technischer Erfordernis und Eignung für den angeboten Spiegel

Einbauort: WC's und Duschen im EG
Menge: 6,000 St

**2.4.4 Aussparungen bis 100 cm²**
Zulage zu vor beschriebenen Wand- und Bodenbelägen für das herstellen von Aussparungen für Installationen und Einbauteile.
Aussparungsgröße bis 100 cm²
Menge: 25,000 St

**2.4.5 Aussparungen über 100 bis 250 cm²**
Zulage zu vor beschriebenen Wand- und Bodenbelägen für das herstellen von Aussparungen für Installationen und Einbauteile.
Aussparungsgröße über 100 bis 250 cm²
Menge: 5,000 St

**2.4.6 Aussparungen über 250 bis 500 cm²**
Zulage zu vor beschriebenen Wand- und Bodenbelägen für das herstellen von Aussparungen für Installationen und Einbauteile.
Aussparungsgröße über 250 bis 500 cm²
Menge: 5,000 St

**2.4.7 Aussparungen über 500 bis 1000 cm²**
Zulage zu vor beschriebenen Wand- und Bodenbelägen für das herstellen von Aussparungen für Installationen und Einbauteile.
Aussparungsgröße über 500 bis 1000 cm²
Menge: 2,000 St

**2.4.8 Eckanschlussprofil, Edelstahl, L-Winkel**
Versetzen von Eckanschlussprofilen incl. aller dazugehörigen Eckabschlüsse entspr. Herstellerangaben.
Material: Edelstahl, gebürstet
Höhe: ca. 6 mm bzw. passend für angebotene Wandfliesen
Kante: ca. 2,5 mm 180° Radius,

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
Richtfabrikat: Schlüter-Jolly-EB
Angeb.Fabrikat:

.................................................
(vom Bieter auszufüllen)

Abrechnung nach Meter verlegter Schiene
Menge: 20,000 m

**2.4.9 Eckanschlussprofil, Edelstahl, gerundet**
Versetzen von Eckanschlussprofilen incl. aller dazugehörigen Eckabschlüsse entspr. Herstellerangaben.
Material: Edelstahl,
Höhe: bis 9 mm
Kante: symmetrisch gerundet

Richtfabrikat: Schlüter-RONDEC-E
Angeb.Fabrikat:

.................................................
(vom Bieter auszufüllen)

Abrechnung nach Meter verlegter Schiene
Menge: 25,000 m

**2.4.10 Elastische Fugen (Silicon)**
Eck- und Anschlussfugen in vor beschriebener Wand- und Bodenbekleidung mit Silicon-Fugendichtstoff, Farbton passend zu Fliesenbelag nach Wahl des AG, herstellen, und füllen.

Angeb.Fabrikat:

.................................................
(vom Bieter auszufüllen)
Menge: 100,000 m

**2.4.11 Elastische Füllung (Silicon) Durchgang, d ≤ 50 mm**
Füllung von Installationsdurchgängen in vor beschriebener Wand- und Bodenbekleidung mit Silicon-Fugendichtstoff, Farbton passend zu Fliesenbelag nach Wahl des AG, herstellen, und füllen.
Außendurchmesser Aussparung: ≤ 50 mm

Angeb.Fabrikat:

.................................................
(vom Bieter auszufüllen)
Menge: 20,000 St

**2.4.12 Elastische Füllung (Silicon) Durchgang, d > 50 ≤ 150 mm**
Füllung von Installationsdurchgängen in vor beschriebener Wand- und Bodenbekleidung mit Silicon-Fugendichtstoff, Farbton passend zu Fliesenbelag nach Wahl des AG, herstellen, und füllen.
Außendurchmesser Aussparung: > 50 ≤ 150 mm

Angeb.Fabrikat:

.................................................
(vom Bieter auszufüllen)
Menge: 10,000 St

#### 2.5 Stundenlohnarbeiten

*Hinweis: Hinweise Stundenlohnarbeiten und Verrechnungssätze*
Die Ausführung und Abrechnung von Stundenlohnarbeiten erfolgt nach § 15 VOB/B.
Die im Leistungsverzeichnis aufgeführten Stundenlohnarbeiten gelten für unvorhergesehene Leistungen, deren Abrechnung nach Einheitspreisen nicht zweckmäßig ist und zur Gestellung von Hilfskräften für dritte Firmen.

In nachfolgenden Verrechnungssätzes sind enthalten
- Lohn und Gehaltskosten
- Lohn-/Gehaltskostenanteil für vermögenswirksame Leistungen
- Lohn- bzw. Gehaltsnebenkosten,
- Gemeinkosten
- Sozialkosten, inkl. Sozialkassenbeiträge
- Gewinn

Zuschläge für vom Auftraggeber angeordnete Nacht-, Sonn- und Feiertagsarbeiten sind gesondert nachzuweisen. Sie werden in Höhe der tariflichen Vereinbarung vergütet. Für Nacht-, Sonntags- und Feiertagsarbeit wird als Zuschlag nur der Beitrag zur gesetzlichen Unfallversicherung vergütet. Für Mehrarbeit werden zusätzlich die Sozialkosten vergütet

Mittagspausen und Brotzeiten werden nicht als Arbeitszeit vergütet.
Fahrtzeiten werden nur anerkannt, soweit die Arbeiten nicht im direkten Zusammenhang mit dem Hauptauftrag ausgeführt werden. Die Fahrtzeiten sind separat nachzuweisen. Eine Vergütung der Fahrzeuge zur Personenbeförderung erfolgt nicht.

Das Material für Stundenlohnarbeiten ist getrennt zu lagern. Material-, Maschinen- und Gerätepreise gelten für die Abrechnung einschl. aller Zuschläge, Betriebsstoffe, Handwerkszeuge usw. sowie An-und Abfahrt frei Baustelle. Der Verrechnungssatz für Fuhrleistungen enthält die Kosten für den Fahrer, soweit nicht anders angegeben.

Regieberichte sind der Bauleitung an dem der Arbeitsleistung folgenden Tage, spätestens jedoch zum Ende jeder Woche mit Angabe der Arbeiter und Qualifikation zur Unterschrift vorzulegen. Die Abrechnung erfolgt in 1/4 Stunden.

Beschäftigt der Bieter bei einer der nachstehenden Lohngruppen keine Arbeitskräfte, hat er stattdessen den Einsatz möglichst gleichwertiger Arbeitskräfte anzubieten.

*Hinweis: Zuschläge*
Es gelten folgende Arbeitszeiten:
Regel-Arbeitszeit ist von Montag bis Samstag
jeweils von 06:00 Uhr bis 22:00 Uhr

Zuschläge außerhalb der o. g. Arbeitszeiten werden vergütet für:

Sonn- und Feiertagsarbeit
von 06:00 Uhr bis 22:00 Uhr

Sonn- und Feiertagsarbeit nachts
von 22:00 Uhr bis 06:00 Uhr

Nachtarbeit
von 22:00 Uhr bis 06:00 Uhr

Eine Vergütung erfolgt nur nach ausdrücklicher Anweisung bzw. schriftlicher Beauftragung durch die Objektüberwachung.

**2.5.1 Bauleiter**
Für evtl. erforderliche Arbeiten, die nicht in der Leistungsbeschreibung erfaßt sind und nur auf ausdrückliche Anordnung und gegen Nachweis zur Ausführung kommen, werden verrechnet für: Fachbauleiter
Menge: 1,000 Std

**2.5.2 Meister-/Polierstunde**
Für evtl. erforderliche Arbeiten, die nicht in der Leistungsbeschreibung erfasst sind und nur auf ausdrückliche Anordnung und gegen Nachweis zur Ausführung kommen, werden verrechnet für: Meister / Werkpolier
Lohngruppe 6 gemäß §5 BRTV
Menge: 2,000 Std

**2.5.3 Vorarbeiterstunden**
wie vor beschrieben, jedoch Vorarbeiter
Lohngruppe 5 gemäß §5 BRTV
Menge: 3,000 Std

**2.5.4 Spezialfacharbeiterstunden**
wie vor beschrieben, jedoch Spezialfacharbeiter
Lohngruppe 4 gemäß §5 BRTV
Menge: 2,000 Std

**2.5.5 Facharbeiterstunden**
wie vor beschrieben, jedoch Facharbeiter
Lohngruppe 3 gemäß §5 BRTV
Menge: 2,000 Std

**2.5.6 Fachwerkerstunden**
wie vor beschrieben, jedoch Fachwerker
Lohngruppe 2 gemäß §5 BRTV
Menge: 1,000 Std

**2.5.7 Bauwerkerstunden**
wie vor beschreiben, jedoch Bauwerker
Lohngruppe 1 gemäß §5 BRTV
Menge: 1,000 Std

**2.5.8 Azubistunden**
wie vor beschreiben, jedoch Auszubildender
Menge: 1,000 Std

**2.5.9 Schnellestrich**
Liefern von Schnellestrich zum Einbau unter Bodenfliesen.
Verlegereife nach 24 h.
Abrechnung pro Sack mit 30 kg.
Menge: 3,000 St
